# A000, Psch Hochbau BAB - WI 2026ff
Angebotsaufforderung (GAEB DA XML 3.2, DA83)
Projekt: A-13408-00
Währung: EUR
Vergabeart: Öffentliche Ausschreibung
Auftraggeber: Autobahn GmbH des Bundes, Niederlassung West, Außenstelle Wiesbaden, Autobahn GmbH-NL West, Ast.Wiesb., Hagenenr Str.44, 65203 Wiesbaden, Hagenauer Straße 44, 65203 Wiesbaden
Erstellt mit: GXML Toolbox V3.3 R20230829, iTWO_64 V25.0.772, 18.08.2026

## 262-26-7066 Trockentoilette Buchrain Ost / West
Datum: 18.08.2026
WaGr: 99_99_01

### Abschnitt 00 Baustelleneinrichtung

#### Unterabschnitt 00.00 Parkplatz Ost und West

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Bauzaun aufstellen und entfernen Zaunhöhe 2,0 m*Stahlgitter-FT**
StL-Nr. 1910120733
Bauzaun nach Unterlagen des AG einschl. der erforderlichen Tore und Pfosten standsicher aufstellen, während
der Bauzeit vorhalten und unterhalten sowie nach Beendigung der Bauzeit entfernen. 70 v.H. des Preises werden nach Aufstellen, der Rest nach Entfernen des Bauzaunes vergütet.
Zaunhöhe = 2,00 m.
Zaun aus Stahlgitter-Fertigteilen.
Menge: 175,000 m
Leistungsbereichkatalog: 101

**00.00.0004 Bauzaun umsetzen Zaunhöhe 2,0 m*StahlgitterFT**
StL-Nr. 1910121233
Bauzaun innerhalb der Baustelle umsetzen. Nicht wiederverwertbare Teile ersetzen.
Zaunhöhe = 2,00 m.
Zaun aus Stahlgitter-Fertigteilen.
Menge: 175,000 m
Leistungsbereichkatalog: 101

#### Unterabschnitt 00.01 Allgemeine Arbeiten für P Ost und West

**00.01.0001 Koordinierungsarbeit**
*** Pauschalposition
Die Position beinhaltet die Abstimmung mit allen Beteiligten inkl. aller Bauarbeiten, Anschlüsse der Elektrobauteile, Erdarbeiten.
Die Abläufe sind zu dokumentieren und dem AG Vorzulegen und abzustimmen.
Die Leistung zählt für Parkplatz Ost und West
Menge: 1,000 Psch

**00.01.0002 Blitzschutz herstellen**
Blitzschutz berechnen und herstellen nach DIN EN IEC 62305, VDE 0185-305
Für Parkplatz Ost und West
Menge: 2,000 St

**00.01.0003 Erdungsanlage Blitzschutz**
Erdungsanlage die Blitzstromschlagfähig ist, kleiner 10 OhM.
Blitzschutzklasse 3
Für den Parkplatz Ost und West
Menge: 2,000 St

**00.01.0004 Leerroher verlegen**
Leerrohre für Elektroleitungen ins Gebäude einziehen und verlegen.
Menge: 12,000 m

**00.01.0005 Dokumentation**
Dokumentation der Bauarbeiten mit Fotos und alle wichtigen Unterlagen zum Betreiben der Anlagen.
Abgerechnet wird 1 Stück pro Parkplatz.
Menge: 2,000 St

#### Unterabschnitt 00.02 Sanitäralage barrierefrei Ost

*Hinweis: Vorgefertigtes Sanitärsystem ohne Anschluss an Wasserversorgung und Kanalisation nach DIN 30762 zertifiziert*

**00.02.0001 Vorgefertigtes Sanitärsystem DIN 30762**
Basisbehälter für die Trockentrenntoilettenanlage mit getrennter Lagerung von Fäzes und Urin ohne Wasser- und Abwasseranschluss: Dichter, monolithischer Betonbehälter mit Boden nach DIN V 4034-1 mit installiertem Fäzesbehälter.
Größe des Basisbehälters: DN 1500, Höhe 2,05 m
Bodenplatte aus Beton mit Grundmaßen von 2,35 x 2,30 m mit Aussparungen und Durchbrüchen für 1 Toilettenkörper, ein Urinal und einer Entnahmeöffnung
Einbautiefe 2,25 m
Fertigfußboden mit einer dauerhaft rutschhemmenden (R10), leicht zu reinigenden Oberfläche.
Menge: 1,000 St

**00.02.0002 Toilettenstuhl**
Stehender Toilettenkörper für Trockentrenntoiletten aus Mineralguss
Farbe: alpinweiß
Oberfläche: porenfrei, glatt, schmutzabweisend
Abmaße TxBxH: 47x36x39 cm
Belastbar bis 400 kg und bruchfest
Anschluss Fallrohr DN 200 und Urinrohr DN 32
Menge: 1,000 St

**00.02.0003 Geruchsfreiheit**
Kontinuierliche Entlüftung des Toilettenstuhls nach unten durch elektrisch betriebenen Rohrlüfter. Entlüftungsausgang im Gründach.
Inkl. Liefern und Einbau des Lüfters.
Menge: 1,000 St

**00.02.0004 Urinal**
Edelstahl, wasserlos
Menge: 1,000 St

**00.02.0005 Toilettenhaus**
Innen: HPL-Platten, Decke Dreischichtplatte Fichte geschliffen und transparent Weiß gestrichen
Bewegungsflächen im Innenraum entsprechend den Vorgaben der DIN 18040-1
Außen: vorgehängte hinterlüftete Fassadenplatten, Farbe: Graphitgrau
Aluminiumtür, Lichte Durchgangsbreite 90 cm; nach außen öffnend; hydraulischer Türschließer, Toilettendrückergarnitur Edelstahl
Lüftungselement aus Holzlamellen
Vandalismusorientiert konzipiert
Bewegungsflächen im Innenraum entsprechend den Vorgaben der DIN 18040-1
Toilettenstuhl beidseitig anfahrbar und inkl. auflegbarer Toilettensitzerhöhung
Stützklappgriffe mit Toilettenpapierhalterung und Rückenlehne
Hinweisschilder im 2-Sinne-Prinzip. Toilettenpapierhalter für 4 Rollen aus Edelstahl.
Menge: 1,000 St

**00.02.0006 Innenbeleuchtung Toilettenhaus**
Bewegungsmelder und LED mit 200lx
LED Streifen 24 V weiß, 15,8 W/m
Infrarot Bewegungsmelder 180 grad zur Wandmontage, weiß.
Menge: 1,000 St

**00.02.0007 Liefern und Setzen**
Lieferung der Toilettenanlage zur Baustelle
Setzen in die vom AG vorbereitete Baugrube
Aufbau und Anschluss des Toilettenhauses.
iklv. aller Elektro und Abwasserleitungen.
Menge: 1,000 St

**00.02.0008 Photovoltaik-Module mit Speicher**
*** Pauschalposition
Angemessene Photovoltaik-Module montiert auf dem Dach des Toilettenhauses und
entsprechende Stromspeicherkapazität
inkl. Kabel, Halterungen und Montage
Menge: 1,000 Psch

**00.02.0009 Notknopf nach DIN 18040-1**
Notknopf mit Signalgenbeung im Aussenbereich und automatischer Türentrieglung.
inkl aller Elektronischen Geräte, Kabel Halter und Umbauten am Toilettenhaus.
Abgrechnet wird 1 Stück pro barrierefreim Toilettenhaus.
Menge: 1,000 St

#### Unterabschnitt 00.03 Sanitäranlage mit Urinal Ost

*Hinweis: Vorgefertigtes Sanitärsystem ohne*
Vorgefertigtes Sanitärsystem ohne Anschluss an Wasserversorgung und Kanalisation nach DIN 30762 zertifiziert

**00.03.0001 Vorgefertigtes Sanitärsystem nach DIN 30762**
Basisbehälter für die Trockentrenntoilettenanlage mit getrennter Lagerung von Fäzes und Urin ohne Wasser- und Abwasseranschluss: Dichter, monolithischer Betonbehälter mit Boden nach DIN V 4034-1 mit installiertem Fäzesbehälter.
Größe des Basisbehälters: DN 1500, Höhe 2,05 m
Bodenplatte aus Beton mit Grundmaßen von 2,35 x 2,30 m mit Aussparungen und Durchbrüchen für 1 Toilettenkörper, ein Urinal und einer Entnahmeöffnung
Einbautiefe 2,25 m
Fertigfußboden mit einer dauerhaft rutschhemmenden (R10), leicht zu reinigenden Oberfläche.
Kontinuierliche Entlüftung des Toilettenstuhls nach unten durch elektrisch betriebenen Rohrlüfter. Entlüftungsausgang im Gründach.
Zusätzlicher Dichtring zwischen Betonelementen
Menge: 1,000 St

**00.03.0002 Toilettenstuhl**
Stehender Toilettenkörper für Trockentrenntoiletten aus Mineralguss
Farbe: alpinweiß
Oberfläche: porenfrei, glatt, schmutzabweisend
Abmaße TxBxH: 47x36x39 cm
Belastbar bis 400 kg und bruchfest
Anschluss Fallrohr DN 200 und Urinrohr DN 32
Menge: 1,000 St

**00.03.0003 Entlüftung**
Kontinuierliche Entlüftung des Toilettenstuhls nach unten durch elektrisch betriebenen Rohrlüfter. Entlüftungsausgang im Gründach.
inkl.Liefern und Einbau des Lüfters.
Menge: 1,000 St

**00.03.0004 Urinal**
Edelstahl, wasserlos
Menge: 1,000 St

**00.03.0005 Toilettenhaus**
Toilettenhaus:
Innen: HPL-Platten, Decke Dreischichtplatte Fichte geschliffen und transparent weiß gestrichen
Außen: vorgehängte hinterlüftete Fassadenplatten, Farbe: Graphitgrau
Außenmaße: ca. 2,43 x 2,38 m
Aluminiumtür, Lichte Durchgangsbreite 90 cm; nach außen öffnend; hydraulischer Türschließer, Toilettendrückergarnitur Edelstahl
Lüftungselement aus Holzlamellen
Vandalismusorientiert konzipiert.
Toilettenpapierhalter für 4 Rollen aus Edelstahl
Zusätzlicher gesicherter, abschließbarer  Raum im Toilettenhaus, für die PV Anschüsse, Wechselrichter, Speicherbatterie, sowie alle weitern Installationsmittel, usw. herstellen.
Inkl. Schließzylinder und 5 Schlüssel.
Menge: 1,000 St

**00.03.0006 Photovoltaik-Module mit Speicher**
*** Pauschalposition
Angemessene Photovoltaik-Module montiert auf dem Dach des Toilettenhauses und
entsprechende Stromspeicherkapazität herstellen.
inkl. Kabel, Halterungen und Montage.
Menge: 1,000 Psch

**00.03.0007 Abdeckleiste**
Blende, um den Abstand zwischen Toilettenhäusern zu verdecken inkl Material und Montage.
Menge: 1,000 St

#### Unterabschnitt 00.04 Sanitäralage barrierefrei West

*Hinweis: Vorgefertigtes Sanitärsystem ohne Anschluss an Wasserversorgung und Kanalisation nach DIN 30762 zertifiziert*

**00.04.0001 Vorgefertigtes Sanitärsystem DIN 30762**
Basisbehälter für die Trockentrenntoilettenanlage mit getrennter Lagerung von Fäzes und Urin ohne Wasser- und Abwasseranschluss: Dichter, monolithischer Betonbehälter mit Boden nach DIN V 4034-1 mit installiertem Fäzesbehälter.
Größe des Basisbehälters: DN 1500, Höhe 2,05 m
Bodenplatte aus Beton mit Grundmaßen von 2,35 x 2,30 m mit Aussparungen und Durchbrüchen für 1 Toilettenkörper, ein Urinal und einer Entnahmeöffnung
Einbautiefe 2,25 m
Fertigfußboden mit einer dauerhaft rutschhemmenden (R10), leicht zu reinigenden Oberfläche.
Menge: 1,000 St

**00.04.0002 Toilettenstuhl**
Stehender Toilettenkörper für Trockentrenntoiletten aus Mineralguss
Farbe: alpinweiß
Oberfläche: porenfrei, glatt, schmutzabweisend
Abmaße TxBxH: 47x36x39 cm
Belastbar bis 400 kg und bruchfest
Anschluss Fallrohr DN 200 und Urinrohr DN 32
Menge: 1,000 St

**00.04.0003 Geruchsfreiheit**
Kontinuierliche Entlüftung des Toilettenstuhls nach unten durch elektrisch betriebenen Rohrlüfter. Entlüftungsausgang im Gründach.
Inkl. Liefern und Einbau des Lüfters.
Menge: 1,000 St

**00.04.0004 Urinal**
Edelstahl, wasserlos
Menge: 1,000 St

**00.04.0005 Toilettenhaus**
Innen: HPL-Platten, Decke Dreischichtplatte Fichte geschliffen und transparent Weiß gestrichen
Bewegungsflächen im Innenraum entsprechend den Vorgaben der DIN 18040-1
Außen: vorgehängte hinterlüftete Fassadenplatten, Farbe: Graphitgrau
Aluminiumtür, Lichte Durchgangsbreite 90 cm; nach außen öffnend; hydraulischer Türschließer, Toilettendrückergarnitur Edelstahl
Lüftungselement aus Holzlamellen
Vandalismusorientiert konzipiert
Bewegungsflächen im Innenraum entsprechend den Vorgaben der DIN 18040-1
Toilettenstuhl beidseitig anfahrbar und inkl. auflegbarer Toilettensitzerhöhung
Stützklappgriffe mit Toilettenpapierhalterung und Rückenlehne
Hinweisschilder im 2-Sinne-Prinzip. Toilettenpapierhalter für 4 Rollen aus Edelstahl
Menge: 1,000 St

**00.04.0006 Innenbeleuchtung Toilettenhaus**
Bewegungsmelder und LED mit 200lx
LED Streifen 24 V weiß, 15,8 W/m
Infrarot Bewegungsmelder 180 grad zur Wandmontage, weiß.
Menge: 1,000 St

**00.04.0007 Liefern und Setzen**
Lieferung der Toilettenanlage zur Baustelle
Setzen in die vom AG vorbereitete Baugrube
Aufbau und Anschluss des Toilettenhauses.
iklv. aller Elektro und Abwasserleitungen.
Menge: 1,000 St

**00.04.0008 Photovoltaik-Module mit Speicher**
*** Pauschalposition
Angemessene Photovoltaik-Module montiert auf dem Dach des Toilettenhauses und
entsprechende Stromspeicherkapazität
inkl. Kabel, Halterungen und Montage
Menge: 1,000 Psch

**00.04.0009 Notknopf nach DIN 18040-1**
Notknopf mit Signalgenbeung im Aussenbereich und automatischer Türentrieglung.
inkl aller Elektronischen Geräte, Kabel Halter und Umbauten am Toilettenhaus.
Abgrechnet wird 1 Stück pro barrierefreim Toilettenhaus.
Menge: 1,000 St

#### Unterabschnitt 00.05 Sanitäranlage mit Urinal West

*Hinweis: Vorgefertigtes Sanitärsystem ohne*
Vorgefertigtes Sanitärsystem ohne Anschluss an Wasserversorgung und Kanalisation nach DIN 30762 zertifiziert

**00.05.0001 Vorgefertigtes Sanitärsystem nach DIN 30762**
Basisbehälter für die Trockentrenntoilettenanlage mit getrennter Lagerung von Fäzes und Urin ohne Wasser- und Abwasseranschluss: Dichter, monolithischer Betonbehälter mit Boden nach DIN V 4034-1 mit installiertem Fäzesbehälter.
Größe des Basisbehälters: DN 1500, Höhe 2,05 m
Bodenplatte aus Beton mit Grundmaßen von 2,35 x 2,30 m mit Aussparungen und Durchbrüchen für 1 Toilettenkörper, ein Urinal und einer Entnahmeöffnung
Einbautiefe 2,25 m
Fertigfußboden mit einer dauerhaft rutschhemmenden (R10), leicht zu reinigenden Oberfläche.
Kontinuierliche Entlüftung des Toilettenstuhls nach unten durch elektrisch betriebenen Rohrlüfter. Entlüftungsausgang im Gründach.
Zusätzlicher Dichtring zwischen Betonelementen
Menge: 1,000 St

**00.05.0002 Toilettenstuhl**
Stehender Toilettenkörper für Trockentrenntoiletten aus Mineralguss
Farbe: alpinweiß
Oberfläche: porenfrei, glatt, schmutzabweisend
Abmaße TxBxH: 47x36x39 cm
Belastbar bis 400 kg und bruchfest
Anschluss Fallrohr DN 200 und Urinrohr DN 32
Menge: 1,000 St

**00.05.0003 Entlüftung**
Kontinuierliche Entlüftung des Toilettenstuhls nach unten durch elektrisch betriebenen Rohrlüfter. Entlüftungsausgang im Gründach.
inkl.Liefern und Einbau des Lüfters.
Menge: 1,000 St

**00.05.0004 Urinal**
Edelstahl, wasserlos
Menge: 1,000 St

**00.05.0005 Toilettenhaus**
Toilettenhaus:
Innen: HPL-Platten, Decke Dreischichtplatte Fichte geschliffen und transparent weiß gestrichen
Außen: vorgehängte hinterlüftete Fassadenplatten, Farbe: Graphitgrau
Außenmaße: ca. 2,43 x 2,38 m
Aluminiumtür, Lichte Durchgangsbreite 90 cm; nach außen öffnend; hydraulischer Türschließer, Toilettendrückergarnitur Edelstahl
Lüftungselement aus Holzlamellen
Vandalismusorientiert konzipiert.
Toilettenpapierhalter für 4 Rollen aus Edelstahl
Zusätzlicher gesicherter, abschließbarer  Raum im Toilettenhaus, für die PV Anschüsse, Wechselrichter, Speicherbatterie, sowie alle weitern Installationsmittel, usw. herstellen.
Inkl. Schließzylinder und 5 Schlüssel.
Menge: 1,000 St

**00.05.0006 Photovoltaik-Module mit Speicher**
*** Pauschalposition
Angemessene Photovoltaik-Module montiert auf dem Dach des Toilettenhauses und
entsprechende Stromspeicherkapazität
inkl. Kabel, Halterungen und Montage.
Menge: 1,000 Psch

**00.05.0007 Abdeckleiste**
Blende, um den Abstand zwischen Toilettenhäusern zu verdecken inkl Material und Montage.
Menge: 1,000 St
